# Neubau Zentralklinikum
Angebotsaufforderung (GAEB DA XML 3.3, DA83)
Projekt: 40219-01 Neubau ZK Lohr
Währung: EUR
Erstellt mit: CaliforniaX by G&W Software AG, CaliforniaX V25.2.05, 14.04.2026

## ZK-349-03 Schreiner Handl., RS
Datum: 14.04.2026

*Hinweis: 1. UMFANG DER BAUARBEITEN:*
1. UMFANG DER BAUARBEITEN:

Bei den ausgeschriebenen Leistungen handelt es sich im
Wesentlichen um Rammschutz auf den Wänden
von Fluren und Räumen und Holzhandläufe in den Fluren
für den Neubau des Klinikums Main- Spessart in 97816 Lohr.

*Hinweis: 2. PLANANLAGE:*
2. PLANANLAGE:

Folgende Pläne und Unterlagen liegen dem Leistungsverzeichnis
als Kalkulationsgrundlage bei:

- siehe separates Anlagenverzeichnis

Dieses Leistungsverzeichnis wurde automatisch sortiert.
Der Bieter hat die Vollständigkeit der Unterlagen
anhand der Seitenzahlen zu prüfen und ggf. fehlende
Blätter anzufordern.

Die Leistungen sind gemäß den zum Zeitpunkt der Ausführung
gültigen und freigegebenen Ausführungsplänen auszuführen.

*Hinweis: 3. BAUSTELLEN-BESCHREIBUNG NACH DIN 18299*
3. BAUSTELLEN-BESCHREIBUNG NACH DIN 18299

Angaben zur Baustelle:

Das Klinikum Main-Spessart beabsichtigt
den Neubau des Zentralklinikums in Lohr am Main.

Lage der Baustelle (Anschrift):
Neubau Klinikum Main-Spessart
Zentralklinikum MSP
Am Sommerberg
97816 Lohr am Main

Zufahrtsmöglichkeiten:

Das Grundstück für den Neubau Zentralklinikum Lohr liegt am
südwestlichen Rand der Stadt Lohr.
Das Baugrundstück wird nördlich, östlich und südlich von kleinteiliger Wohnbebauung begrenzt.
Unmittelbar nördlich schließt ein Reitverein an.
Westlich begrenzen zwei Wohnhäuser das Baugrundstück.
Das Grundstück wird ausschließlich über eine neu errichtete Privatstraße erschlossen. Die Zufahrt erfolgt über die öffentlichen Straßen "Westtangente" und "Zur Alm". "Zur Alm" mündet in die Privatstraße "Am Sommerberg", von welcher wiederum die neue Privatstraße erschlossen wird. Diese führt nördlich des Baugrundstücks in südliche Richtung auf das Grundstück, um dann westlich entlang des Reitvereins das Grundstück zu erschließen.

Im Süden des Baufeldes befindet sich eine Feuerwehrzufahrt
mit einem Fußgängereingang für die Objektüberwachung.
Diese Zufahrt über die Straße "Bergwiesenstraße" dient ausdrücklich nicht als Zufahrt für Baufahrzeuge und ist jederzeit freizuhalten. Gleiches gilt für das Tor im Osten des Grundstückes, dieses ist dauerhaft verschlossen und kann nicht als Zugang zur Baustelle genutzt werden.

Art der geplanten baulichen Anlagen:

Das neue Klinikum verortet sich in südwestlicher Grundstückslage.
Das Baugrundstück fällt von Westen nach Osten ab.
Im westlichen Teil liegt das Gebäude unterhalb des Bestandsgeländes
und wächst nach Osten aus diesem heraus. Der Haupteingang
öffnet sich in nordöstlicher Richtung zum abfallenden Gelände.

Auf dem Baugrundstück ist ein Medizinisches Versorgungszentrum (MVZ) vorgesehen, dieses ist nicht Bestandteil der Planung.
Der Standort für das MVZ ist nördlich in Verlängerung des Klinikums angegliedert. Das MVZ wird als freistehendes Gebäude konzipiert.
Als spätere Verbindung zwischen MVZ und Klinikum wird vorab ein Verbindungsgang im Untergeschoss errichtet. Zwischen Klinikum und MVZ befindet sich die geplante Liegendkrankenvorfahrt.

Westlich hinter dem Klinikum befindet sich der Wirtschaftshof.
Die Abfahrt zum Wirtschaftshof, welcher auf dem Niveau des Untergeschosses des Klinikums liegt, befindet sich an der westlichen Grundstücksgrenze. An den Wirtschaftshof schließt südlich die geplante
Feuerwehrumfahrt an. Die notwendigen Geländeabfangungen erfolgen mittels Bohrpfahl-Stützwänden und Gabionen-Stützwänden.

Das geplante Parkhaus liegt am östlichen Rand des Baufelds, es liegt mit seiner Einfahrtsebene ca. 10,00 m unter OKFF der Zugangsebene des Klinikums und des MVZ, und entwickelt sich durch die versetzt angeordneten Parkebenen nach oben bis auf das Niveau der Zugangsebene.
Südlich des Parkhauses liegt der geplante Mitarbeiterparkplatz.
Die notwendigen Geländeabfangungen erfolgen mittels Gabionen-Stützwänden.

Das geplante Zentralklinikum Lohr beinhaltet
ca. 17.200 m² Nutzungsfläche sowie ca. 33.200 m² BGF
(ohne Wirtschaftshof, ohne Parkhaus)
und hat eine Gesamtbettenzahl von 280 Betten.

Das Gebäude besteht aus drei Gebäudeteilen:
Bauteil A, B und C

Der Neubau verfügt über fünf Geschosse:
Das Untergeschoss, das Erdgeschoss und das 1. Obergeschoss
mit einer Regelgeschosshöhe von jeweils 4,50 m sowie das
2. Obergeschoss und das 3. Obergeschoss mit einer Regelgeschosshöhe von jeweils 3,70 m.
Das Gebäude springt mehrfach in verschiedenen Geschossen von unten nach oben zurück.
Alle Dachflächen werden als Flachdächer ausgebildet.

Nutzungsverteilung:

Das Gebäude gliedert sich nutzungsspezifisch in folgende Teile:
Im Untergeschoss befinden sich Lagerräume und Technikzentralen,
Umkleidebereiche für die Mitarbeiter, die Zentralsterilisation
und die Zentralküche. Das Untergeschoss steht in direkter Verbindung mit dem Wirtschaftshof.
Im Erdgeschoss befinden sich die zentralen Eingangs- und
Erschließungszonen sowie die Notaufnahme, Funktionsdiagnostik, Labor, Arztdienste und die Verwaltungsbereiche.
Im 1. Obergeschoss befindet sich das Funktionsgeschoss mit allen hochinstallierten, diagnostischen Bereichen.
Diese gruppieren sich um den zentralen Erschließungskern.
Im 2. Obergeschoss befinden sich zwei Allgemeinpflegestationen und eine geriatrische Station.
Im 3. Obergeschoss befinden sich zwei Allgemeinpflegestationen
und eine Allgemeinpflegestation mit 4 Palliativbetten.

Die Dachflächen dienen u.a. als Aufstellfläche für technische
Geräte wie Rückkühler, Photovoltaikanlagen und Lüftungsgeräte.
Die oberste Dachfläche wird bekiest ausgeführt. Tieferliegende
Dachflächen, welche eine Aussicht aus den Arbeits- und
Patientenbereichen ermöglichen erhalten eine extensive Begrünung.

Der Hubschrauberlandeplatz ist auf der Dachfläche auf dem östlichen Gebäudeflügel (Bauteil C) angeordnet. Dieser ist an zwei Notfallaufzüge angebunden, welche kurze Wege in die Notaufnahme, den OP und die Intensivstation sicherstellen.

Innere Erschließung:

Der Haupteingang befindet sich im Erdgeschoss auf der nördlichen Gebäudeseite.
Vom Foyer des Klinikums werden alle Bereiche, wie die Erschließung des gesamten Erdgeschosses,
sowie der Ober- und Untergeschosse erreicht.
Die vertikale Haupterschließung erfolgt durch die dem Foyer
angegliederten beiden Personenaufzüge und der zentralen Treppe
in der Mitte des Gebäudes. Im Rücken der öffentlichen Erschließung angeordnet befinden sich die vier Bettenaufzüge.
Vier weitere Treppenkerne erschließen das Gebäude.
Diese dienen nicht der öffentlichen Erschließung, sondern nur als
Geschossverbindung für die Mitarbeiter des Klinikums,
sowie für die Entfluchtung des Gebäudes für alle Personen.

Fassade:

Die Fassaden von Erdgeschoss und Untergeschoss sowie der Innenhöfe werden als vorgehängte hinterlüftete Fassade (VHF) mit einer Außenwandbekleidung aus großformatigen Faserzementtafeln
ausgeführt.
Die Fassaden der Obergeschosse werden als vorgehängte hinterlüftete Fassade (VHF) mit einer Außenwandbekleidung aus Nadelholz ausgeführt Fenster werden als Lochfenster in die Fassade integriert.
Der Haupteingang im Erdgeschoss erhält eine großflächige
Verglasung.

Tragwerk:

Das Haupttragwerk wird in Stahlbetonskelettbauweise errichtet,
bestehend aus Stahlbetonstützen im Regelstützenraster
von 7,50 m x 7,50 m und Stahlbetonflachdecken.
Hierdurch ist eine möglichst hindernisfreie Führung der Haustechnik möglich. Die Decken der Patientenzimmer in den Obergeschossen erhalten eine Betonkerntemperierung.
Der Neubau wird durch zwei Dehnfugen in drei Gebäudeteile
(Bauteil A, B und C) unterteilt.
Die Aussteifung der Gebäudeteile erfolgt jeweils über
Treppenhaus-/Aufzugskerne aus Stahlbetonwänden.
Am Deckenrand entlang der Außenfassade werden umlaufend tragende Stahlbetonunterzüge ausgeführt, bündig mit den Fassadenstützen. Die Ausfachung der Außenwände erfolgt mit nichttragendem Mauerwerk.
Technikschächte werden teilweise mit Stahlbetonwänden ausgeführt,
mindestens eine Wand wird mit nichttragendem Mauerwerk
verschlossen. Nichttragende Innenwände werden in Mauerwerk,
Leichtbau oder als transparente Trennwände errichtet.

Die Bodenplatte sowie die an das Erdreich angrenzenden Außenwände werden als WU-Betonkonstruktion ausgeführt. Die Abdichtung der erdberührten Bauteile wie Außenwände und Bodenplatte erfolgt als WU-Konstruktion und Frischbetonverbundfolie als additiver Rissabdichtung.Die Baukörpergründung erfolgt über Bohrpfähle.

Lage der geplanten baulichen Anlagen:
Die Lage des Gebäudes, der Baustelleneinrichtungsflächen
und Wegeführung sowie Höhenangaben sind den beigefügten
Planunterlagen zu entnehmen.

Vermutete Kampfmittel im Bereich der Baustelle,
Ergebnisse von Erkundung- oder Beräumungsmaßnahmen:
Eine Luftbildauswertung sowie eine Oberflächensondierung mit
Nachgrabung wurden durchgeführt. Die Auswertung hat keinen Hinweis auf vorhandene Kampfmittel ergeben.

Baustellenkrane:
Baustellenkrane sind mit Befeuerung nach Vorschriften des
Luftfahrt-Bundesamtes auszustatten.

*Hinweis: 4. ERDBEBENZONE*
4. ERDBEBENZONE

Gemäß geotechnischer Untersuchung des Baugeländes liegt Lohr in keiner Erdbebenzone nach DIN EN 19981.

*Hinweis: 5. BAUSTELLENKOORDINATION*
5. BAUSTELLENKOORDINATION/ ENTSORGUNGSLOGISTIK

Zur Unterstützung der logistischen Koordination, zum Interessenausgleich aller am Bau beteiligten Unternehmen und zur Überwachung der Einhaltung der logistischen Bedingungen wird die Baustellenkoordination durch ein Baustellenlogistikunternehmen ausgeführt.

Die Baustellenkoordination errichtet die allgemeine Baustelleneinrichtung aus Bauzaun und Zugängen, eine Containeranlage für die Objektüberwachung des AG und stellt Sanitär- und Firmencontainer zur Verfügung. Die Baustellenkoordination sorgt für kontrollierte Zugänge zur Baustelle, koordiniert Materialanlieferungen, weist Lagerflächen zu, stellt Baustrom- und Bauwasser- Entnahmestellen zur Verfügung und betreibt einen Wertstoffhof auf dem Grundstück.

Ein kontrollierter Zugang zur Baustelle verhindert unberechtigten Zugang und erhöht den allgemeinen Schutz der Baustelle vor Diebstahl und Vandalismus.

Durch rechtzeitige Planung und Koordination aller Transporte/ Anlieferungen werden die vorhandenen logistischen Ressourcen, wie Verkehrswege, Entladeflächen, Entladezeiten und Lagerflächen optimiert.

Außerdem wird die Bereitstellung und Freihaltung von Parkplätzen, Baustraßen und Fluchtwegen überwacht und koordiniert. Errichtet und überwacht werden außerdem Beschilderungen, und allgemeine Absperrungen bzw. Sicherheitseinrichtungen.

Den Anweisungen des Baustellenkoordinators zu vorgenannten Bereichen bzw. gemäß Vorgaben des Logistikhandbuchs ist Folge zu leisten.

Nähere Angaben zu BE und Baustellenkoordination siehe Weitere Besondere Vertragsbedingungen (WBVBs zu Formblatt 214.H).

*Hinweis: 6. MATERIALTRANSPORT*
6. MATERIALTRANSPORT

Grundsätzlich ist der Transport der Materialien zu den Verwendungsstellen, d.h. zum Verarbeitungs-/Einbauort in die jeweiligen Positionen mit einzukalkulieren, sofern nicht besondere Ansätze in den Positionen enthalten sind.

*Hinweis: 7. EINBAU + LIEFERUNG STOFFE:*
7. EINBAU + LIEFERUNG STOFFE:

Alle Leistungen umfassen neben dem Einbau auch die Lieferung der dazugehörigen Stoffe und Bauteile einschl. Abladen und Lagern auf der Baustelle, wenn in der Leistungsbeschreibung nichts anderes
vorgeschrieben ist. Ergänzend hierzu gelten die Regelungen aus den Weiteren Besonderen Vertragsbedingungen (WBVBs zu Formblatt 214.H).

Paletten sind spätestens bei Anlieferung vor Ort deutlich und fest (Spraylack oder wasserfestem Stift) mit dem Namen des AN zu beschriften.

*Hinweis: 8. VORARBEITEN DURCH DEN AG/ METERRISS:*
8. VORARBEITEN DURCH DEN AG/ METERRISS:

Im Gebäude werden bauseits Messmarken in Form von Meterrissen angebracht. Es wird pro Geschoss je ein Meterriss in jedem Bauteil (A,B,C) und im Erschließungskern angebracht. Die Höhen müssen vom AN eigenverantwortlich an die für ihn relevanten Stellen
übertragen werden.

*Hinweis: 9. GERÜSTE:*
9. GERÜSTE:

Gerüste sowie Hebezeuge sind für sämtliche angebotenen Leistungen bereitzustellen und in die Einheitspreise einzukalkulieren.

Arbeitshöhen: siehe Angaben im Leistungsverzeichnis bzw. beiliegende Schnittzeichnungen.

*Hinweis: 10. BAUSTELLENEINRICHTUNG GEWERK*
10. BAUSTELLENEINRICHTUNG SCHREINER

Das Einrichten, Vorhalten und Räumen der Baustelle einschl. aller dazugehörigen Nebenarbeiten ist in die Einheitspreise einzurechnen.

*Hinweis: 11. WINTERBAUHEIZUNG*
11. WINTERBAUHEIZUNG

Für den Innenausbau wird im Winter 2025/2026 bauseits eine Winterbauheizung im Gebäude aufgestellt. Das Gebäude wird provisorisch beheizt, um Unterbrechungen im Innenausbau möglichst zu vermeiden.

Weitere Winterbauvorkehrungen wird der Bauherr nicht vornehmen.

*Hinweis: 12. PRODUKTANGABEN BIETER*
12. PRODUKTANGABEN BIETER

Produktdatenblätter, Zulassungen etc. und sonstige Nachweise sowie Muster sind spätestens auf Anforderung innerhalb von 6 Kalendertagen vorzulegen (in Schriftform und elektronisch im pdf- Format auf Datenträgern).

Für alle Bauabschnitte sind jeweils die gleichen Produkte anzubieten.

*Hinweis: 13. ANGABEN ÜBER BAUART, BAUTEIL, BAUSTOFF:*
13. ANGABEN ÜBER BAUART, BAUTEIL, BAUSTOFF:

Mit den im Leistungsverzeichnis enthaltenen Angaben über Bauart, Bauteil, Baustoff und Abmessungen gelten auch der Herstellungsvorgang und -ablauf bis zur fertigen Leistung unter Zugrundelegung der anerkannten Regeln der Technik und der gesetzlichen und
behördlichen Vorschriften als beschrieben.
Hierbei bedeutet Bauart das Herstellen durch Zusammenfügen der Stoffe und Bauteile bis zur fertigen Leistung.

*Hinweis: 14. ARBEITEN ANDERER UNTERNEHMER AUF DER BAUSTELLE:*
14. ARBEITEN ANDERER UNTERNEHMER AUF DER BAUSTELLE:

Es sind zeitgleich andere Unternehmer auf der Baustelle tätig.

*Hinweis: 15. ANFORDERUNGEN AN RECYCLING-MATERIALIEN:*
15. ANFORDERUNGEN AN RECYCLING-MATERIALIEN:

Beabsichtigt der AN Recyclingmaterialien einzubauen, ist zuvor die Zustimmung des AG unter Vorlage der erforderlichen Nachweise,
Unbedenklichkeitsbescheinigungen und Zulassungen vorzulegen.

*Hinweis: 16. ANFORDERUNGEN GESUNDHEITS- UND UMWELTSCHUTZ*
16. ANFORDERUNGEN AN STOFFE IN BEZUG AUF
GESUNDHEITS- UND UMWELTSCHUTZ:

Es dürfen grundsätzlich keine lösungsmittelhaltigen oder als gesundheitsschädlich eingestuften Materialien verarbeitet werden.
Lösungsmittelhaltige Materialien sind nur zulässig, wenn keine technischen Alternativen möglich sind und bei entsprechendem Nachweis die eingesetzten Materialien vor Beginn der Arbeiten vom Auftraggeber genehmigt werden. Die Datenblätter der Materialien sind hierfür vorzulegen.

Für alle zum Einbau in Innenräumen kommenden Materialien muss der Nachweis der gesundheitlichen Unbedenklichkeit gemäß ABG - Anforderungen an bauliche Anlagen bezüglich des Gesundheitsschutzes - des DIBt erbracht sein.

Bei allen Materialien, die in Boden und Grundwasser eingebaut bzw. durch Niederschlag beaufschlagt werden, ist sicherzustellen, dass die verwendeten Bauteile weder eine schädliche Bodenveränderung noch eine Grundwasserverunreinigung hervorrufen können.
Bei der Auswahl der Materialien für die betroffenen Bauteile (z.B. Dachhaut, Fassade, Gründung) und bei der Ausführung der Arbeiten ist die ABuG - Anforderungen an bauliche Anlagen bezüglich der Auswirkungen auf Boden und Gewässer - des DIBt einzuhalten.

Die entsprechenden Nachweise sind vom AN vorzulegen.

*Hinweis: 17. ART UND UMFANG VON EIGNUNGSNACHWEISEN:*
17. ART UND UMFANG VON EIGNUNGSNACHWEISEN:

Bei der Verwendung von zulassungspflichtigen Stoffen und Bauteilen ist der gültige Zulassungsbescheid vorzulegen.

*Hinweis: 18. ALLGEMEINER HINWEIS*
18. ALLGEMEINER HINWEIS

Grundlage des Angebotes sind die Leistungsbeschreibung und Plananlagen.

Der AN ist dazu verpflichtet, im Rahmen seiner Kalkulation alle in den Verdingungsunterlagen enthaltenen Information auf inhaltliche Kongruenz zu überprüfen. Dabei sind nicht nur ausdrücklich angegebene Massen, Mengen, Materialien, Termine, begleitende Vertragskonditionen, Einschränkungen, etc. zu berücksichtige, sondern gleichermaßen auch solche Informationen, die sich in der Gesamtschau der Verdingungsunterlagen ergeben und / oder ableitbar sind.
Sollten im Zuge der Prüfung durch den AN inhaltliche Widersprüche festgestellt werden, sind diese vor Angebotsabgabe gegenüber dem AG schriftlich anzuzeigen, damit durch den AG Aufklärung betrieben bzw. für Abhilfe gesorgt werden kann.

*Hinweis: 19. BETONKERNAKTIVIERUNG*
19. BETONKERNAKTIVIERUNG

Für Teile der Stahlbetondeckenbauteile über dem 1. Obergeschoss, dem 2. Obergeschoss und dem 3.Obergeschoss ist eine
Betonkernaktivierung vorgesehen.

Hierbei ist zwingend zu beachten:
Befestigungen von unten in die Stahlbetondecke sind auf eine
max. Bohrtiefe von 50 mm zu beschränken.
Befestigungen von oben in die Stahlbetondecke sind auf eine
max. Bohrtiefe von 100 mm zu beschränken.

In den Stahlbetondecken über dem Untergeschoss und über
dem Erdgeschoss ist keine Betonkernaktivierung vorgesehen.

*Hinweis: ZTV TISCHLERARBEITEN (09/2021)*
ZUSÄTZLICHE TECHNISCHE VERTRAGSBEDINGUNGEN (ZTV)
FÜR TISCHLERARBEITEN

1.  Normen, Richtlinien, Vorschriften, Verordnungen

Zusätzlich zur VOB, Teil C (neueste Ausgabe) mit den dort
aufgeführten "Allgemeinen Technischen Vertragsbedingungen
für Bauleistungen (ATV)" gilt folgendes:

- DIN 4102 - Brandverhalten von Baustoffen und
Bauteilen  bzw.
- DIN EN 13501 - Klassifizierung von Bauprodukten und
Bauarten zu ihrem Brandverhalten
- Die jeweils gültigen Technischen Baubestimmungen
- Sämtliche Unfallverhütungsvorschriften und die
Regeln der Bauberufsgenossenschaften
- Die jeweils gültigen TRGS
- Die jeweils gültigen Abfallentsorgungsbestimmungen

Die Ausführung der vertraglichen Leistungen hat in Übereinstimmung mit den DIN-Normen, Fachregeln der Verbände,
Verordnungen der Baubehörden, allgemein anerkannten Regeln
der Technik sowie Hinweisen des Werkstofflieferanten zu
erfolgen. Sie gelten vollinhaltlich als Ergänzung der Leistungsbeschreibung.

Soweit in der Leistungsbeschreibung auf Technische
Spezifikationen (z.B. nationale Normen, mit denen europäische
Normen umgesetzt werden, europäische technische Zulassungen,
gemeinsame technische Spezifikationen, internationale Normen)
Bezug genommen wird, werden auch ohne den ausdrücklichen
Zusatz: "oder gleichwertig" immer gleichwertige Technische
Spezifikationen in Bezug genommen.

2.  Ausführung

2.1  Allgemein

Grundlage des Angebotes sind die Leistungsbeschreibung
und Planunterlagen der Architekten.
Etwaige Unklarheiten sind vor Abgabe des Angebotes mit
der ausschreibenden Stelle zu klären.

Alle angebotenen Fabrikate müssen mit dem CE-Kennzeichen
versehen sein.

2.2  Ausführung

Muster:
Von allen im LV beschriebenen Leistungen sind auf
Anweisung des AG Material- und Farbmuster in
beurteilungsfähiger Größe vorab der Bauleitung und dem
Bauherrn zur Freigabe vorzulegen. Beschläge, Einbauten
etc. sind zu bemustern, sofern sie von den in der
Ausschreibung benannten Fabrikaten abweichen, und vor
Beauftragung vom AG freigeben zu lassen. Im
Auftragsfalle bleiben die Muster bis zur erfolgten
Abnahme beim Architekten hinterlegt. Diese Leistung ist
in die Einheitspreise mit einzukalkulieren.

Vor Beginn der Arbeiten ist gemeinsam mit der
Bauleitung eine genaue Leistungsaufnahme vorzunehmen
und den Arbeitsablauf festzulegen. Der AN ist
verpflichtet, bei der Ausführung die Koordinierung mit
den anderen Gewerken zu gewährleisten, bei denen
Kontaktpunkte zur eigenen Leistung vorhanden sind.

Vor der Fertigung ist durch den Auftragnehmer für jedes
Element vor Ort ein eigenverantwortliches Aufmaß zu
nehmen. Werkpläne des Architekten werden zur Verfügung
gestellt.

Die in den Positionen angegebenen Maße sind ungefähre
Planungsmaße, die von den örtlichen bzw. zur Ausführung
kommenden Maßen abweichen können.
Die hieraus resultierenden Kosten sind in die
Einheitspreise einzukalkulieren.

Bei der Kalkulation ist zu berücksichtigen, dass die
einzelnen Elemente aufgrund von Baukörper-Toleranzen
unterschiedliche Abmessungen haben können, auch wenn
sie gruppenweise in den Positionen mit gleichen
Abmessungen angegeben sind.
Prinzipiell sind alle Möbel mit Schranksockel
anzubieten und auszuführen, sofern in der
Positionsbeschreibung nicht anders angegeben.

Holzwerkstoffe:
Es dürfen nur Plattenmaterialien der Emissionsklasse E1
gemäß DIN EN 13986 als geregelte Bauprodukte mit
CE-Kennzeichnung nach DIN EN 13986 verwendet werden.
Sofern sie keiner gültigen Produktnorm (DIN oder DIN EN)
zuzuordnen sind, müssen sie über einen Verwendbarkeitsnachweis gemäß der Technischen Baubestimmungen
(z.B. Zulassung (abZ), Europäische Technische Bewertung (ETA)
etc.) geregelt sein.
Für Lieferung Lagerung und Verarbeitung der Platten sind
neben der Leistungsbeschreibung die Herstellerangaben
zu beachten.

Alle zu verwendenden Holzprodukte müssen nach FSC, PEFC
oder gleichwertig zertifiziert sein oder die für das jeweilige
Herkunftsland geltenden Kriterien des FSC oder PEFC einzeln
erfüllen.

Für alle zum Einbau kommenden Materialien, insbesondere auch
für Holzwerkstoffe nach DIN EN 13986 und HPL-Kompaktplatten
und HPL-Mehrschicht-Verbundplatten gemäß DIN EN 438-7,
muss der Nachweis der gesundheitlichen Unbedenklichkeit
gemäß ABG - Anforderungen an bauliche Anlagen bezüglich
des Gesundheitsschutzes erbracht sein. Außerdem muss auch
das Glimmverhalten (nicht glimmend) nachgewiesen sein, wenn
an den Verwendungsbereich der Materialien die Anforderung
schwer entflammbar oder nichtbrennbar besteht.

Auch verdeckt liegende Oberflächen sind entsprechend
technischer und handwerklicher Erfordernis zu beschichten,
z.B. bei furnierten Flächen mit Gegenzugfurnier.
Alle Schnittkanten sind gegen Eindringen von Feuchtigkeit
zu schützen, z.B. mittels wasserfester Lackierung oder
Kunststoff-Anleimern.
Diese Maßnahmen sind in die Einheitspreise einzukalkulieren,
auch wenn dies in der Leistungsbeschreibung nicht gesondert
erwähnt ist.

Bei Schränken, Wandbekleidungen etc. ist darauf zu achten,
dass das Furnierbild bei aneinandergrenzenden Fronten und
Flächen durchläuft. Der Furnierverlauf ist mit dem Architekten
abzustimmen.

Lackierung von Holzoberflächen:
Ausführung mit seidenmatter Oberfläche, mind. 2-fache
Lackierung mit säure- und laugenfestem DD- Klarlack
(2/K-PUR-Lack), formaldehydfrei, abriebfest, einschl.
Grundierung, Zwischenschliffen und Zwischenlackierungen.

Montage:
Die Montage muss flucht- und lotgerecht erfolgen.
Die zur Verbindung und Befestigung der Leistungen des
AN benötigten Verbindungs- und Befestigungsmittel sowie
Bohrungen, auch im Baukörper, sind grundsätzlich in die
Einheitspreise einzukalkulieren.

Sämtliche Bohrungen und Ausschnitte für die Durchführung von
Anschlusskabeln, Leitungen und den Einbau von Steckdosen etc.
sind vom AN gemäß den Angaben in den jeweiligen Zeichnungen
herzustellen und in die jeweilige Position einzukalkulieren.

Reinigung:
In die Einheitspreise ist die Erstreinigung sämtlicher
beauftragter Leistungen einzukalkulieren. Nach
Aufforderung durch die Bauleitung hat der AN vor der
Abnahme eine Reinigung der von ihm erbrachten
Leistungen außen und innen vorzunehmen.

2.3  Zeichnungen

Nach Auftragserteilung hat der Auftragnehmer
KONSTRUKTIONSZEICHNUNGEN anzufertigen,
(Übersichtszeichnungen im Maßstab 1:10 und
Anschlusspunkt-Zeichnungen im M 1:1) und in zweifacher
Ausfertigung sowie digital rechtzeitig dem Architekten zur
Prüfung auf Übereinstimmung mit dessen Planung vorzulegen.
Aus den vom Auftragnehmer zu liefernden zeichnerischen
und beschreibenden Darstellungen müssen Konstruktion,
Maße, Einbau und Befestigungspunkte der Bauteile und
Unterkonstruktionen sowie die Einbaufolge zu ersehen
sein.
Diese sind mit dem Architekten bezüglich Teilung,
Anschlussdetails etc. zu koordinieren.

Es ist ein Prüfungszeitraum von mind. 4 Wochen
einzukalkulieren, die Unterlagen sind entsprechend
rechtzeitig vor Fertigungs- und Montagebeginn
einzureichen.
Sollte der Bauablauf oder der Leistungsumfang kürzere
Prüffristen erfordern bzw. ermöglichen, sind diese
rechtzeitig vorab bei der Bauleitung anzumelden und
bestätigen zu lassen.

Mit der Fertigung darf erst nach positivem Prüfergebnis
begonnen werden.

Planänderungen des AG bzw. seiner Bevollmächtigten sind
nachzutragen und berechtigen nicht zu Nachforderungen.

Die geprüften und ggf. entsprechend Prüfung des
Architekten korrigierten Planunterlagen sind der
Bauleitung 2-fach in Papierform sowie digital zu übergeben.
Dies ist in die Einheitspreise einzukalkulieren,
einschl. der vollständigen konstruktiven Bearbeitung
einschließlich örtlichem Aufmaß, Detaillierung sowie
die Abstimmung mit dem Architekt, den Fachingenieuren,
inklusive Planung, Lichtpaus- und Vervielfältigungskosten
für die oben genannten Ausfertigungen.

### 01 TISCHLERARBEITEN

#### 01.01 RAMMSCHUTZ

*Hinweis: WANDSCHUTZ FLURE UND RÄUME*

**01.01.0001 Rammschutz aus Kunststoff-Wandschutzplatten H 60 cm**
Rammschutz aus Wandschutzplatten aus
stoßfestem Kunststoff-Material liefern und montieren.

Wandschutz aus Plattenmaterial-Zuschnitten,
Materialdicke: 1,0 - max. 2,0 mm,
Zuschnitthöhe: 60 cm,
unterschiedliche Längen nach örtlichem Aufmaß,
Ausführung der oberen und unteren Kanten gefast
(Schrägschnitte 45°).

UK Wandschutz: 0,10  m ü. OK FFB
OK Wandschutz: 0,70 m ü. OK FFB

Farbton nach Wahl des AG gemäß Hersteller-Farbkarte,
ähnlich RAL 9010 Reinweiß

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montageuntergrund: Massivwände, verputzt
bzw. mit Gipsplatten-Trockenputz-Bekleidung,
bzw. Gipsplatten-Trockenbauwände.

Einbauort:
Flure im Erdgeschoss, 1. Obergeschoss,
2. Obergeschoss, 3. Obergeschoss
Menge: 1272,000 m

**01.01.0002 Rammschutz aus Kunststoff-Wandschutzplatten H 80 cm**
Rammschutz aus Wandschutzplatten aus
stoßfestem Kunststoff-Material liefern und montieren.

Wandschutz aus Plattenmaterial-Zuschnitten,
Materialdicke: 1,0 - max. 2,0 mm,
Zuschnitthöhe: 80 cm,
unterschiedliche Längen nach örtlichem Aufmaß,
Ausführung der oberen und unteren Kanten gefast
(Schrägschnitte 45°).

UK Wandschutz: 0,10  m ü. OK FFB
OK Wandschutz: 0,90 m ü. OK FFB

Farbton nach Wahl des AG gemäß Hersteller-Farbkarte,
ähnlich RAL 9010 Reinweiß,

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montageuntergrund: Massivwände, verputzt
bzw. mit Gipsplatten-Trockenputz-Bekleidung,
bzw. Gipsplatten-Trockenbauwände.

Einbauort:
Räume und Flure im Untergeschoss, Erdgeschoss,
1. Obergeschoss, 2. Obergeschoss, 3. Obergeschoss
Menge: 2028,000 m

**01.01.0003 Rammschutz aus Kunststoff-Wandschutzplatten H 220 cm**
Rammschutz aus Wandschutzplatten aus
stoßfestem Kunststoff-Material liefern und montieren.

Wandschutz aus Plattenmaterial-Zuschnitten,
Materialdicke: 1,0 - max. 2,0 mm,
Zuschnitthöhe: ca. 220 cm,
Höhe nach örtlichem Aufmaß
angepasst an OK von bauseitigen Türzargen,
unterschiedliche Längen nach örtlichem Aufmaß,
Ausführung der oberen und unteren Kanten gefast
(Schrägschnitte 45°).

UK Wandschutz: 0,10  m ü. OK FFB
OK Wandschutz: ca. 2,30 m ü. OK FFB

Farbton nach Wahl des AG gemäß Hersteller-Farbkarte,
ähnlich RAL 9010 Reinweiß,

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montageuntergrund: Massivwände, verputzt
bzw. mit Gipsplatten-Trockenputz-Bekleidung,
bzw. Gipsplatten-Trockenbauwände.

Einbauort:
Räume Logistik im Untergeschoss
Menge: 124,000 m

**01.01.0004 Zulage zum Wandschutz für Eckausbildung, H 60 cm**
Zulage zu vorbeschriebenem Wandschutz für Eckausbildung
durch Warmverformung des Plattenmaterials,
Ausführung als 90°-Ecken an Außen- und Innenecken.
Zuschnitthöhe: 60 cm.
Menge: 64,000 st

**01.01.0005 Zulage zum Wandschutz für Eckausbildung, H 80 cm**
Zulage zu vorbeschriebenem Wandschutz für Eckausbildung
durch Warmverformung des Plattenmaterials,
Ausführung als 90°-Ecken an Außen- und Innenecken.
Zuschnitthöhe: 80 cm.
Menge: 112,000 st

**01.01.0006 Rammschutz an Türzargen, gekantet, H 105 cm**
Rammschutz für bauseits lackierte Metall-Türzargen
aus dem stoßfestem Kunststoff-Material der Wandschutzplatten,
liefern und montieren.

Wandschutz zweifach gekantet,
ca. 17+59+132 mm, Abwicklung ca. 210 mm,
Materialdicke: 1,0 - max. 2,0 mm,
Zuschnitthöhe: 105 cm,
Ausführung der oberen und unteren Kanten gefast
(Schrägschnitte 45°).

UK Wandschutz: 0,00  m ü. OK FFB
OK Wandschutz: 1,05 m ü. OK FFB

Farbton als Sonderfarbton, durchgefärbt,
NCS S 5005-Y20R

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montageuntergrund:
Stahlzargen, bauseits lackiert

Einbauort: Flure,
1. Obergeschoss, 2. Obergeschoss, 3. Obergeschoss
Menge: 400,000 st

**01.01.0007 Nichtbrennbarer Rammschutz A2-s1, d0, H 220 cm**
Rammschutz aus Wandschutzplatten aus nicht brennbarem
Material liefern und montieren,
Wandschutzplatten aus mineralischer Trägerplatte mit
Oberflächenbeschichtung aus speziellem Mikro-Schichtstoff,
Baustoffklasse A2-s1, d0 gemäß DIN EN 13501-1,
Platten entsprechend im Verbund geprüft.

Wandschutz aus Plattenmaterial-Zuschnitten,
unterschiedliche Längen nach örtlichem Aufmaß,
Materialdicke: ca. 4,0 mm,
Zuschnitthöhe: ca. 220 cm,
Höhe nach örtlichem Aufmaß
angepasst an OK von bauseitigen Türzargen,
UK Wandschutz: 0,10  m ü. OK FFB
OK Wandschutz: ca. 2,30 m ü. OK FFB

Farbton nach Wahl des AG gemäß Hersteller-Farbkarte,
ähnlich RAL 9010 Reinweiß,

Platten geeignet als Rammschutz in Krankenhausbereichen,
schlag- und bruchfest, desinfektionsmittelbeständig,
Beständigkeit gegen Säuren und Chemikalien,
unempfindlich gegen alle zugelassenen Desinfektions-
und Reinigungsmittel.
Entsprechende Prüfberichte sind vorzulegen.

Montage der Platten auf Wänden mittels Verklebung mit
geeignetem, systemzugehörigen Klebstoff, nichtbrennbar,
Baustoffklasse A1 gemäß DIN EN 13501-1.
Beim Verkleben sind die Platten mittels Hartplastik-Roller o.ä.
fest an den Untergrund zu pressen.
Kleberrückstände, die beim Anpressen an den Untergrund
hervortreten, sind rückstandsfrei zu entfernen.

Fugenteilung nach Angabe des Architekten,
Plattenkanten umlaufend gleichmäßig gefast,
Plattenstöße sind press stumpf zu stoßen (ohne Fasung).
Dies ist in den Einheitspreis einzukalkulieren.

Montageuntergrund: Massivwände, verputzt
bzw. mit Gipsplatten-Trockenputz-Bekleidung,
bzw. Gipsplatten-Trockenbauwände.

Einbauort:
Flure im Untergeschoss
Menge: 687,000 m

**01.01.0008 Abschluss-Schienen für mineralische Wandschutzplatten**
Abschluss-Schienen als Randeinfassung der vorbeschriebenen
nichtbrennbaren Wandschutz-Bekleidung liefern und montieren,
Schienen als Einspachtelprofil aus pulverlackbeschichtetem Metall,
Kantenrundung mind. 2,0 mm Radius,
Farbton nach Wahl des AG gemäß Hersteller-Farbkarte,
Befestigung verdeckt mittels Verklebung im Zusammenhang mit
der Wandschutzplatten-Verklebung,
einschl. Eckausbildungen mittels Gehrungsschnitten.

Einbau an oberen Plattenkanten und freiliegenden senkrechten
Plattenenden
Menge: 687,000 m

**01.01.0009 Edelstahl-Eckschutzwinkel 25 x 25 mm, L 60 cm**
Eckschutzwinkel aus Edelstahl als 90°-Eckwinkel
an Außen- bzw. Innenecken
liefern und montieren.

Formteile aus Edelstahl,
Oberflächen matt geschliffen, Korn 180,
Kanten entgratet,
Materialdicke 2,0 mm,
Schenkellängen:  25 x 25 mm,
Zuschnittlänge: 60 cm,
OK Winkel: ca. 0,70 m ü. OK FFB montiert.

Montage durch vollflächiges Verkleben mittels
für jeweils vorhandenen Untergrund geeigneten
Klebstoff, 1- oder 2-Komponenten-Klebstoffe,
Baustoffklasse B1 gemäß DIN 4102, mit Prüfzeugnis.
Beim Verkleben sind die Winkel fest an den Untergrund
zu pressen. Kleberrückstände, die beim Anpressen an den
Untergrund hervortreten, sind rückstandsfrei zu
entfernen.

Montageuntergrund: mit Gipsplatten-Trockenputz
bekleidete Mauerwerks- / Stahlbetonwände
bzw. Gipskarton- Ständerwände

Einbauort:
Flure im Erdgeschoss, 1. Obergeschoss,
2. Obergeschoss, 3. Obergeschoss
Menge: 105,000 st

**01.01.0010 Edelstahl-Eckschutzwinkel 25 x 25 mm, L 80 cm**
Eckschutzwinkel aus Edelstahl als 90°-Eckwinkel
an Außen- bzw. Innenecken
liefern und montieren.

Formteile aus Edelstahl,
Oberflächen matt geschliffen, Korn 180,
Kanten entgratet,
Materialdicke 2,0 mm,
Schenkellängen:  25 x 25 mm,
Zuschnittlänge: 80 cm,
OK Winkel: ca. 0,90 m ü. OK FFB montiert.

Montage durch vollflächiges Verkleben mittels
für jeweils vorhandenen Untergrund geeigneten
Klebstoff, 1- oder 2-Komponenten-Klebstoffe,
Baustoffklasse B1 gemäß DIN 4102, mit Prüfzeugnis.
Beim Verkleben sind die Winkel fest an den Untergrund
zu pressen. Kleberrückstände, die beim Anpressen an den
Untergrund hervortreten, sind rückstandsfrei zu
entfernen.

Montageuntergrund: mit Gipsplatten-Trockenputz
bekleidete Mauerwerks- / Stahlbetonwände
bzw. Gipskarton- Ständerwände

Einbauort:
Räume und Flure im Untergeschoss, Erdgeschoss,
1. Obergeschoss, 2. Obergeschoss, 3. Obergeschoss
Menge: 234,000 st

**01.01.0011 Edelstahl-Eckschutzwinkel 25 x 25 mm, L 220 cm**
Eckschutzwinkel aus Edelstahl als 90°-Eckwinkel
an Außen- bzw. Innenecken
liefern und montieren.

Formteile aus Edelstahl,
Oberflächen matt geschliffen, Korn 180,
Kanten entgratet,
Materialdicke 2,0 mm,
Schenkellängen:  25 x 25 mm,
Zuschnittlänge: 220 cm,
OK Winkel: ca. 2,30 m ü. OK FFB montiert.

Montage durch vollflächiges Verkleben mittels
für jeweils vorhandenen Untergrund geeigneten
Klebstoff, 1- oder 2-Komponenten-Klebstoffe,
Baustoffklasse B1 gemäß DIN 4102, mit Prüfzeugnis.
Beim Verkleben sind die Winkel fest an den Untergrund
zu pressen. Kleberrückstände, die beim Anpressen an den
Untergrund hervortreten, sind rückstandsfrei zu
entfernen.

Montageuntergrund: mit Gipsplatten-Trockenputz
bekleidete Mauerwerks- / Stahlbetonwände
bzw. Gipskarton- Ständerwände

Einbauort:
Räume und Flure im Untergeschoss
Menge: 62,000 st

*Hinweis: WANDSCHUTZ PATIENTENZIMMER*

**01.01.0012 Rammschutz aus Kunststoff-Wandschutzplatten H 35 cm**
Rammschutz aus Wandschutzplatten aus
stoßfestem Kunststoff-Material liefern und montieren.

Wandschutz aus Plattenmaterial-Zuschnitten,
Materialdicke: 1,0 - max. 2,0 mm,
Zuschnitthöhe: ca. 35 cm,
unterschiedliche Längen nach örtlichem Aufmaß,
Ausführung der oberen und unteren Kanten gefast
(Schrägschnitte 45°).

UK Wandschutz: 0,10  m ü. OK FFB
OK Wandschutz: 0,45 m ü. OK FFB

Farbton nach Wahl des AG gemäß Hersteller-Farbkarte,
ähnlich RAL 9010 Reinweiß,

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montageuntergrund: Massivwände, verputzt
bzw. mit Gipsplatten-Trockenputz-Bekleidung,
bzw. Gipsplatten-Trockenbauwände.

Einbauort:
Patientenzimmer
Menge: 426,000 m

**01.01.0013 Rammschutz aus Kunststoff-Wandschutzplatten H 100 cm**
Rammschutz aus Wandschutzplatten aus
stoßfestem Kunststoff-Material liefern und montieren.

Wandschutz aus Plattenmaterial-Zuschnitten,
Materialdicke: 1,0 - max. 2,0 mm,
Zuschnitthöhe: ca. 100 cm,
unterschiedliche Längen nach örtlichem Aufmaß,
Ausführung der oberen und unteren Kanten gefast
(Schrägschnitte 45°).

UK Wandschutz: 0,10  m ü. OK FFB
OK Wandschutz: 1,10 m ü. OK FFB

Farbton nach Wahl des AG gemäß Hersteller-Farbkarte,
ähnlich RAL 9010 Reinweiß,

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montageuntergrund: Massivwände, verputzt
bzw. mit Gipsplatten-Trockenputz-Bekleidung,
bzw. Gipsplatten-Trockenbauwände.

Einbauort:
Patientenzimmer
Menge: 875,000 m

**01.01.0014 Rammschutz aus Kunststoff-Wandschutzplatten H 184 cm**
Rammschutz aus Wandschutzplatten aus
stoßfestem Kunststoff-Material liefern und montieren.

Wandschutz aus Plattenmaterial-Zuschnitten,
Materialdicke: 1,0 - max. 2,0 mm,
Zuschnitthöhe: ca. 184 cm,
in Abstimmung mit dem AN Medizintechnik,
unterschiedliche Längen nach örtlichem Aufmaß,
Ausführung der oberen und unteren Kanten gefast
(Schrägschnitte 45°).

UK Wandschutz: 0,10  m ü. OK FFB
OK Wandschutz: 1,94 m ü. OK FFB

Farbton nach Wahl des AG gemäß Hersteller-Farbkarte,
ähnlich RAL 9010 Reinweiß,

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montageuntergrund: Massivwände, verputzt
bzw. mit Gipsplatten-Trockenputz-Bekleidung,
bzw. Gipsplatten-Trockenbauwände.

Einbauort:
Patientenzimmer
Menge: 639,000 m

**01.01.0015 Rammschutz aus Kunststoff-Wandschutzplatten H 215 cm**
Rammschutz aus Wandschutzplatten aus
stoßfestem Kunststoff-Material liefern und montieren.

Wandschutz aus Plattenmaterial-Zuschnitten,
Materialdicke: 1,0 - max. 2,0 mm,
Zuschnitthöhe: ca. 215 cm,
gemäß Höhe der nicht raumhohen Wände,
unterschiedliche Längen nach örtlichem Aufmaß,
Ausführung der oberen und unteren Kanten gefast
(Schrägschnitte 45°).

UK Wandschutz: 0,10  m ü. OK FFB
OK Wandschutz: 2,25 m ü. OK FFB

Farbton als Sonderfarbton, durchgefärbt,
ähnlich NCS S5040 R (rot),

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montageuntergrund: Massivwände, verputzt
bzw. mit Gipsplatten-Trockenputz-Bekleidung,
bzw. Gipsplatten-Trockenbauwände.

Einbauort:
Patientenzimmer / Deckenlifterzimmer
Menge: 38,000 m

**01.01.0016 Rammschutz aus Kunststoff-Wandschutzplatten H 240 cm**
Rammschutz aus Wandschutzplatten aus
stoßfestem Kunststoff-Material liefern und montieren.

Wandschutz aus Plattenmaterial-Zuschnitten,
Materialdicke: 1,0 - max. 2,0 mm,
Zuschnitthöhe: ca. 240 cm,
unterschiedliche Längen nach örtlichem Aufmaß,
Ausführung der oberen und unteren Kanten gefast
(Schrägschnitte 45°).

UK Wandschutz: 0,10  m ü. OK FFB
OK Wandschutz: 2,50 m ü. OK FFB

Farbton als Sonderfarbton, durchgefärbt,
ähnlich NCS S5040 R (rot),

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montageuntergrund: Massivwände, verputzt
bzw. mit Gipsplatten-Trockenputz-Bekleidung,
bzw. Gipsplatten-Trockenbauwände.

Einbauort:
Patientenzimmer
Menge: 386,000 m

**01.01.0017 Zulage seitliche Kante gefast**
Zulage zu vorstehenden Positionen Rammschutz
für das Herstellen von freien seitlichen Kanten
nach Planvorgabe und örtlichem Aufmaß,
unterschiedliche Zuschnitthöhen,
Ausführung der seitlichen Kante gefast.
(Schrägschnitte 45°).

Einbauort:
Patientenzimmer
Menge: 480,000 m

**01.01.0018 Wandhaken, Edelstahl, L 42mm**
Stabförmige Wandhaken Ø 12 mm mit breitem Kopf Ø 20 mm.
Edelstahl massiv, gebürstet, seidig-matt geschliffen,
diebstahlgeschützte Montage, zur Verschraubung.
Länge 42 mm, liefern und montieren.

Montageuntergrund: Massivwände, verputzt
bzw. mit Gipsplatten-Trockenputz-Bekleidung,
bzw. Gipsplatten-Trockenbauwände,
einschl. Bohrungen und für jeweiligen Befestigungsuntegrund
geeignetem Befestigungsmaterial.

Anordnung nach Planvorgabe.

Einbauort:
Patientenzimmer, Garderobenbereich
Menge: 825,000 st

*Hinweis: WANDSCHUTZ TREPPENHAUS*

**01.01.0019 Rammschutz aus Kunststoff-Wandschutzplatten H 110 cm**
Rammschutz aus Wandschutzplatten aus
stoßfestem Kunststoff-Material liefern und montieren.

Wandschutz aus Plattenmaterial-Zuschnitten,
Materialdicke: 1,0 - max. 2,0 mm,
Zuschnitthöhe: ca. 110 cm,
gemäß Höhe der nicht raumhohen Wände,
unterschiedliche Längen nach örtlichem Aufmaß,
Ausführung der oberen und unteren Kanten gefast
(Schrägschnitte 45°).

UK Wandschutz: 0,00  m ü. OK FFB
OK Wandschutz: 1.10 m ü. OK FFB

Farbton als Sonderfarbton, durchgefärbt,
NCS S3560 R (rot),

Plattenmaterial mit leicht strukturierter Oberfläche,
schlag- und bruchfest, komplett durchgefärbt,
- schwerentflammbar - Baustoffklasse B1 nach DIN 4102
und nicht brennend abtropfend, mit entsprechendem
Allgemeinen bauaufsichtlichen Prüfzeugnis oder Zulassung
(AbP oder AbZ)
bzw. B-s1, d0 nach EN 13501-1 mit entsprechender
Leistungserklärung.

Die Prüfung muss einschl. Klebstoff durchgeführt worden sein,
Beständigkeit gegen Säuren und Chemikalien,
unempfindlich gegen alle zugelassenen Desinfektions-
und Reinigungsmittel.

Entsprechende Prüfberichte sowie das Allgemeine bauaufsichtliche Prüfzeugnis bzw. die Zulassung bzw. die Leistungserklärung
sind vorzulegen.

Montage durch vollflächiges Verkleben mittels
für jeweils vorhandenen Untergrund geeigneten
Klebstoff, 1- oder 2-Komponenten-Klebstoffe,
Ausführung gemäß o.a. Prüfzeugnis der Baustoffklasse.
Beim Verkleben sind die Platten mittels Hartplastik-Roller o.ä.
fest an den Untergrund zu pressen.
Kleberrückstände, die beim Anpressen an den Untergrund
hervortreten, sind rückstandsfrei zu entfernen.

Montage der Platten auf Stoß bei Längen > 3,0 m,
Fugenteilung nach Angabe des Architekten.
Die Stöße sind stumpf zu stoßen und von der Rückseite
der Platten aus dauerelastisch zu versiegeln
(Fugenverschluss im Zuge der Plattenverklebung).
Dies ist in den Einheitspreis einzukalkulieren.

Montage in gerader Ausführung an Podesten
bzw. in gemäß Treppenverlauf geneigter Ausführung,
Zulage für Schrägschnitte gemäß gesonderter Position.

Montageuntergrund: Massivwände, verputzt

Einbauort:
Treppenhaus 1
Menge: 50,000 m

**01.01.0020 Zulage Schrägschnitte**
Zulage zu vorstehenden Positionen Rammschutz
für das Herstellen von nicht rechtwinkligen Schnitten
am Übergang zwischen gerader Ausführung an Podesten
und geneigter Ausführung gemäß Treppenverlauf.

Einbauort:
Treppenhaus 1
Menge: 40,000 m

*Hinweis: SONSTIGES*

**01.01.0021 Verfugung von Anschlussfugen der Wandschutzplatten**
Verfugung von Anschlussfugen der Wandschutzplatten
an den Baukörper bzw. Zargen und Sockelleisten mit
dauerelastischer Fugenmasse auf Silikonbasis,
Fugenmasse anstrichverträglich und verträglich mit
vorbeschriebenem Wandschutzplatten- Material,
schwerentflammbar, Baustoffklasse B1 gemäß DIN 4102,
Farbton: Transparent bzw. nach Wahl des AG gemäß
Hersteller-Farbkarte,
Fugenbreite: 5 - 10 mm.
Menge: 18247,000 m

**01.01.0022 Herstellung von Ausschnitten bis 100 x 250 mm**
Herstellung von zusätzlichen Ausschnitten in den
Wandschutz-Bekleidungen,
Ausführung vor Ort nach örtlichem Aufmaß,
Ausschnittkanten wasserfest versiegelt,
rechteckige Form.

Ausschnitt-Abmessung: bis einschl. 100 x 250 mm
Menge: 840,000 st

**01.01.0023 Herstellung von Ausschnitten, B/H 65 x 165 cm**
Herstellung von zusätzlichen Ausschnitten in den
Wandschutz-Bekleidungen,
Ausführung vor Ort nach örtlichem Aufmaß,
Ausschnittkanten wasserfest versiegelt,
rechteckige Form.

Ausschnitt-Abmessung: B/H ca. 65 x 165 cm
Menge: 4,000 st

**01.01.0024 Herstellung von Ausschnitten, B/H 85 x 55 cm**
Herstellung von zusätzlichen Ausschnitten in den
Wandschutz-Bekleidungen,
Ausführung vor Ort nach örtlichem Aufmaß,
Ausschnittkanten wasserfest versiegelt,
rechteckige Form.

Ausschnitt-Abmessung: B/H ca. 85 x 55 cm
Menge: 12,000 st

#### 01.02 HANDLÄUFE

**01.02.0001 Holz-Handlauf an der Wand einschl. Konsolen, Eiche**
Holz-Handläufe an der Wand einschl. Konsolen,
in verschiedenen Längen nach örtlichem Aufmaß
liefern und montieren.

Holzhandläufe aus Hartholz/Massivholz, astfrei,
Holzart: Eiche,
mit rundem Querschnitt, Durchmesser ca. 40 mm,
Oberflächen geschliffen und seidenmatt lackiert mit
DD-Klarlack (2/K-PUR-Lack), formaldehydfrei,
abriebfest, einschl. Grundierung,
Zwischenschliffen und Zwischenlackierungen,
einschl. Behandlung der Handlauf-Enden,
Lacksystem in Baustoffklasse B1 - schwerentflammbar
gemäß DIN 4102.

Einheitspreis einschl. aller Zuschnitte.
Grundrissecken und Endstücke gemäß gesonderter
Position.

Einschl. Wandhaltern aus Edelstahl,
Oberflächen matt gebürstet,
Konsole mit 75 mm Wandabstand,
Konsole mehrteilig, aus Rundmaterial in massiver
Ausführung, Abstandshalter aus Rundstabbügeln
mit ca. 75x75mm und ca. 12mm Durchmesser,
unsichtbare Wandbefestigung mit Edelstahlrosette,
Durchmesser 50 mm,
Anzahl Halter nach statischer Erfordernis,
Achsabstand ca. 70 cm.

Befestigungsuntergrund:
Massivwände (Mauerwerk und Stahlbeton) mit
Gipsplatten-Trockenputz-Bekleidung, z.T. auch
Gipskarton-Ständerwände mit bauseitigen Verstärkungen,
Befestigung mittels Verdübelung mit für jeweiligen
Untergrund geeigneten Befestigungsmitteln und
Bohrungen, Befestigungsmittel in entsprechend
verlängerter Ausführung zur Überbrückung der
Trockenputz-Bekleidung (Tiefe ca. 3 cm).

- Einbau:
ein- oder beidseitig in den Fluren

Einbauort:
Flure im Erdgeschoss, 1. Obergeschoss,
2. Obergeschoss, 3. Obergeschoss
Menge: 1272,000 m

**01.02.0002 Handlauf-Endstücke**
Liefern und montieren von Handlauf-Endstücken
an den Wand-Handläufen mit 90-Grad-Eckausbildung
und freie Kopfenden zur Wand geführt,
Eckausbildung aus gebogenen Formstücken,
Kopfenden gerade mit gefasten Kanten,
geschliffen und wie Holzhandlauf lackiert.

Holzart und Oberflächenbehandlung wie Vorposition,
Ausführung an allen freien Handlaufenden.

EP für komplette Endstückausbildung einschl.
Eckausbildung.
Menge: 686,000 st

**01.02.0003 Eckausbildung der Holzhandläufe als 90° Ecke**
Eckausbildung der Holzhandläufe aus Pos. 01.02.0001
als 90°-Ecke aus gebogenen Formstücken,
gleiche Holzart und Oberflächenbehandlung wie
Holzhandlauf, geschliffen und lackiert mit B1-Klarlack,
Ausführung an Grundriss-Ecken.

EP für komplette Eckausbildung von Innen-
und Außenecken.
Menge: 15,000 st

#### 01.03 LEISTUNGEN AUF NACHWEIS

*Hinweis: ERGÄNZENDE ZUSÄTZLICHE VERTRAGSBEDINGUNGEN STUNDENLOHNARBEITEN*
ERGÄNZENDE ZUSÄTZLICHE VERTRAGSBEDINGUNGEN
FÜR STUNDENLOHNARBEITEN

Stundenlohnarbeiten werden gem. VOB/B §2 Abs. 10 und § 15
ausgeführt bzw. abgerechnet. Der AN hat über Stundenlohnarbeiten
werktäglich Stundenlohnzettel in 2-facher Ausfertigung einzureichen.
Diese müssen außer den Angaben nach VOB/B §15 Abs. 3
folgende Angaben enthalten:
- das Datum
- die Bezeichnung der Baustelle
- die Namen der Arbeitskräfte und deren Berufs-, Lohn- oder
  Gehaltsgruppe
- die genaue Bezeichnung des Ausführungsortes innerhalb der
  Baustelle
- die Art der Leistung
- die geleisteten Arbeitsstunden je Arbeitskraft
- die Gerätekenngrößen

Mit der Ausführung der im Leistungsverzeichnis vorgesehenen
Stundenlohnarbeiten ist erst nach schriftlicher Anordnung des AG
zu beginnen. Der Umfang der im Einzelfall zu  erbringenden
Leistungen wird bei der Anordnung festgelegt.

Für vom AG angeordnete Stundenlohnarbeiten werden die
vereinbarten Stundenverrechnungssätze zuzüglich Umsatzsteuer
nach den tatsächlich geleisteten Arbeitszeiten bezahlt.
Der Verrechnungssatz für die jeweilige Arbeitskraft umfasst sämtliche
Aufwendungen wie Lohn- und Gehaltskosten, Lohn- und Gehaltsnebenkosten, Zuschläge, lohngebundene und lohnabhängige Kosten,
sonstige Sozialkosten, Gemeinkosten, Wagnis und Gewinn.
Wegezeiten, Fahrtkosten sowie Kosten für Aufsicht (Leitungspersonal)
sowie Kleingeräteeinsatz sind ebenfalls in die Einheitspreise der
nachfolgenden Stundenverrechnungssätze einzurechnen und
werden nicht gesondert vergütet.
Die angesetzten Lohnkosten sind auf Basis der Urkalkulation
zu ermitteln.

Wird während der Ausführungszeit erkannt, dass mehr Stundenlohnarbeiten erforderlich werden als beauftragt, werden diese nur vergütet,
wenn vor Ausführung von weiteren Stundenlohnarbeiten eine
entsprechende Auftragserweiterung durch den Auftraggeber erteilt
wurde.

**01.03.0001 Stundensatz Facharbeiter/-in**
Facharbeiter/-in,
Stundenverrechnungssatz wie oben beschrieben.
Menge: 20,000 h

#### 01.04 DOKUMENTATION

**01.04.0001 Zusatzaufwand für geordnete Übergabe der Bestandsunterlagen (Formatierung ohne Tabelle)**
Zusatzaufwand für geordnete Übergabe der Bestandsunterlagen

Die Bestandsunterlagen sind 2-fach in je einem DIN-A4-Ordner
und 1-fach auf digitalem Datenträger (CD, DVD oder USB-Stick)
mit gleicher, nachstehender Ordnerstruktur rechtzeitig
vor Abnahme an die zuständige Objektüberwachung
zur Prüfung zu übergeben.

Die Bestandsunterlagen sind vom AN zusätzlich in das vom AG
zur Verfügung gestellte Projektkommunikationssystem (PKM)
einzustellen, gemäß Struktur und Dateinamen-Schema
nach Vorgabe des AG.

Als Dateiformat ist grundsätzlich „pdf“ zu verwenden.
Planunterlagen sind im Format “dwg“ oder „dxf“ und „pdf“
zu speichern.

Die Unterlagen sind gemäß nachstehender Liste in die
jeweiligen Register einzusortieren.
Sollte ein DIN-A4-Ordner nicht ausreichen, so sind die
Ordner in entsprechender Reihenfolge und mit der
Gesamtanzahl an Ordnern zu nummerieren.
Auf den Rückenschildern sind ferner das Bauvorhaben,
die Gewerkenummer, das Gewerk und die ausführende
Firma zu verzeichnen.
Je nach Gewerk kann es zu einzelnen Abschnitten keine
Angaben geben. Dies ist kenntlich zu machen (z.B. durch
Hinweis: „entfällt“) und die entsprechenden Register sind
leer zu lassen.

Die Dokumente sind jeweils mit Angabe der betreffenden
LV-Positionsnummer direkt auf den zugehörigen
Dokumenten (Datenblätter etc.) zu versehen.

Eine Abnahme ohne vollständige Bestandsunterlagen wird
vom Auftraggeber verweigert.

Register-Nr. - Ordnerinhalt:

0 - Inhaltsverzeichnis

1 - Bauvorhaben, LV-Nummer und Gewerk, Firmenangaben
  und Ansprechpartner

2 - Fachunternehmererklärung / Konformitätserklärungen /
  Übereinstimmungserklärungen/ Leistungserklärungen

3 - Kopie Abnahmeprotokoll(e) – wird vom AG eingefügt
  Bestätigung der Mängelbeseitigung – wird ggf. vom AN
  nachgereicht

4 - Einweisungsprotokolle

5  - Reinigungs-/Wartungs- und Pflegehinweise

6  - Herstellernachweise / Systembeschreibungen /
  Produktdatenblätter / Sicherheitsdatenblätter

7  - Prüfzeugnisse / Zulassungsbescheide
  (z.B. für Brandschutz, Schallschutz, Dämmwerte,
  Druckprüfungen, Spülprotokolle, etc.),
  Prüfbescheinigung Standfestigkeit

8  - TÜV-Zertifikate / TÜV-Abnahmen / Sachverständigenabnahmen /
  Gutachterliche Stellungnahmen

9  - Vollständige Liste der verwendeten Werkstoffe bzw.
  Materialien inkl. der genauen Herstellerbezeichnung

10 - Bedienungsanleitungen

11 - Planverzeichnis und Bestandspläne, wie Werkpläne
  mit Eintragung tatsächlicher (ggf. abweichender) Ausführung,
  Werkstattzeichnungen, Verlegepläne, Aufbauzeichnungen,
  Schemata, Verteilerpläne, etc.

12 - Zusätzlich bei Technischen Anlagen:
  Für den Betrieb der Technischen Anlagen erforderliche
  Unterlagen (wie z.B. Prüfbücher etc.)
Menge: 1,000 psch
